# A 44 Vorarbeiten für Verkehrsführung TB Diemel
Angebotsaufforderung (GAEB 90, DA83)
Währung: EUR
Auftraggeber: Autobahn GmbH des Bundes

## A 44, FR DO + KS, TB Diemel
Datum: 16.06.26

*Hinweis*
1. WE: 04.09.2026, 20:00 Uhr bis 07.09.2026, 5:00 Uhr
2. WE: 18.09.2026, 20:00 Uhr bis 21.09.2026, 5:00 Uhr
3. WE: 25.09.2026, 20:00 Uhr bis 28.09.2026, 5:00 Uhr
Wochenende (WE)  Nr. 3 ist nur als Reservewochenende
geplant.

### Abschnitt 00 Allgemeine Kosten

#### Unterabschnitt 00.00 Baustelleneinrichtung

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**00.00.0002 Baustelle räumen Sämtl. LV-Abschn.**
StL-Nr. 21910111201
Baustelle von allen Geräten, Anlagen, Einrichtungen und
dgl. räumen. Benutzte Flächen und Wege entsprechend dem
ursprünglichen Zustand herrichten. Soweit nicht für
bestimmte Leistungen für das Räumen der Baustelle gesonderte Positionen im Leistungsverzeichnis enthalten
sind, gilt die Pauschale
für alle Leistungen sämtlicher Abschnitte des Leistungsverzeichnisses.
Menge: 1,000 Psch
Zuordnung: 101

**00.00.0003 Bauzeitenplan erstellen**
Bauzeitenplan erstellen und dem AG vor Beginn der
Baumaßnahme vorlegen.
Der Bauzeitenplan ist für die Gesamtbaumaßnahme zu
koordinieren und aufzustellen.
Menge: 1,000 Psch

**00.00.0004 Abstimmung mit anderen**
Abstimmung mit anderen Unternehmen
Koordinierung der Arbeitsabläufe über die
Gesamtbauzeit.
Von der Bauanlaufbesprechung ist ein Protokoll zu
erstellen, das dem AG und der Bauüberwachung
zu übergeben ist.
Menge: 1,000 Psch

*Hinweis*
Die Leistungen der Sigeko-Tätigkeiten sind zwingend
extern bzw. an einen Nachunternehmer zu vergeben.(
s. BB 3.13)
Dies ist bei der Kalkulation zwingend zu
berücksichtigen.

#### Unterabschnitt 00.01 SiGeKo extern

**00.01.0001 Erstellung der Vorankündigung**
Erstellung der Vorankündigung gem. §2(2) der
Baustellenverordnung, einschl. Aktualisierung während
der Bauzeit und gem. §4 als Beauftragter Dritter.
Menge: 1,000 St

**00.01.0002 Erstellung des SiGe-Planes**
Erstellung des Sicherheits- und Gesundheitsschutzplanes
gem. §2(3) und §3(2) der Baustellenverordnung.
Menge: 1,000 St

**00.01.0003 Fortführung des SiGe-Planes**
Fortführung des Sicherheits- und
Gesundheitsschutzplanes gem. §3(3) Abs. 3 der
Baustellenverordnung bei erheblichen Änderungen.
Menge: 1,000 St

**00.01.0004 Koord. und Begehung der Baumaßnahme**
Koordinierung und Begehung der Baumaßnahme gem. §3(3)
Abs. 1,2,4 und 5 der Baustellenverordnung. Begehung 1x
wöchentlich einschließlich Protokollanfertigung.
Das Protokoll ist dem AG im Dateiformat pdf per E-Mail
zuzusenden. Es sind mind. 6 Farbfotos der laufenden
Arbeiten ins Protokoll einzubinden.
Menge: 8,000 St

**00.01.0005 Baubesprechung zur Koordinierung**
Baubesprechung (einschließlich Protokoll) zur
Koordinierung gem. §3(3) Abs. 1,2,4 und 5 der
Baustellenvorordnung.
Baubesprechung nach Erfordernis, in Abstimmung mit dem
AG.
Menge: 3,000 St

#### Unterabschnitt 00.02 Proben

**00.02.0001 Bohrkern entnehmen Kern-DU 15 cm Asphaltschicht*Verfül. Asphalt**
StL-Nr. 2191017222911
Bohrkern für Kontrollprüfungen nach Angabe des AG entnehmen und im Baubereich dem AG übergeben. Bohrloch
fachgerecht verfüllen.
Bohrkerndurchmesser 15 cm.
Bohrtiefe 'bis 35 cm.'
Material = Asphaltschicht.
Verfüllmaterial = Asphalt. Material verdichten.
Menge: 10,000 St
Zuordnung: 101

**00.02.0002 Probenahme SMA 8 S**
Probenahme des bitumin. Oberbaus.
Grundtext wie vor, jedoch Entnahme von nicht
eingebautem Mischgut, 10 kg je Probe, Material für
Splittmastix  SMA 8 S.
Menge: 10,000 St

**00.02.0003 Probenahme AC 16 TD**
Probenahme des bitumin. Oberbaus.
Grundtext wie vor, jedoch Entnahme von nicht
eingebautem Mischgut, 10 kg je Probe, Material für
Asphalttragdeckschicht  AC 16 TD.
Menge: 10,000 St

**00.02.0004 Probenahme AC 22 B S SG**
Probenahme des bitumin. Oberbaus.
Grundtext wie vor, jedoch Entnahme von nicht
eingebautem Mischgut, 10 kg je Probe, Material für
Asphaltbinderschicht AC 22 B S SG.
Menge: 10,000 St

**00.02.0005 Erweiterte Erstprüfungen**
Für Asphaltdeck und Binderschichten:
Einaxialer Druck-Schwell-versuch zur Bestimmung des
Verformungsverhaltens nach den TP Asphalt-StB, Teil 25
B 1
Angabe zum Tieftemperatur- verhalten nach den TP
Asphalt, Teil 46 A (Abkühlversuch TSRST)
Für alle Walzasphalte
Verformungsverhalten des eingesetzten resultierenden
Bindemittels nach TP Bitumen-StB, Teil 3 am
langzeitgealterten (PAV) modifizierten Bindemittel

Im Erstprüfungsbericht sind folgende zusätzliche
Angaben erforderlich:
- Angabe zum Verfahren der Temperaturabsenkung
- Art und Sorte des frisch zugegebenen Bitumens
- Bei Verwendung eines gebrauchsfertig
Viskositätsveränderten Bitumens nach TL VBit-StB:
- Art und Sorte des resultierenden Bindemittels
- Bei Verwendung von viskositätsverändernden
organischen Zusätzen:
- Hersteller, Typ, Produktbezeichnung
- Art und Sorte des resultierenden Bindemittels
- Menge in M.-% bezogen auf den Bindemittelgehalt

- Bei Verwendung von oberflächenaktiven oder
mineralischen Zusätzen:
- Hersteller, Produktbezeichnung,
- Art und Sorte des resultierenden Bindemittels,
- Menge in M.-% bezogen auf den Bindemittelgehalt
- Bei Verwendung der Schaumbitumentechnologie:
- Art und Sorte des resultierenden Bindemittels
- Verdichtungstemperatur des Marshallprobekörpers
- Ergebnisse der zusätzlichen Prüfungen nach Abschnitt
4.1.3 der Baubeschreibung
Menge: 10,000 St
Zuordnung: 101

*Hinweis*
Die Leistungen der Prüflabor-Tätigkeiten sind zwingend
extern bzw. an einen Nachunternehmer zu vergeben. Dies
ist bei der Kalkulation zwingend zu berücksichtigen.

**00.02.0006 Probenvorbereitung**
Probenvorbereitung des Asphaltmischgutes
Registrierung, Aufbewahrung (2 Monate)
Verwertung des Asphaltmischgutes nach Wahl des AN.
Menge: 20,000 St

**00.02.0007 Kontrollprüfung Walzasphalt polymermodifizierte Bindemittel**
Kontrollprüfung von Walzasphalten

mit Polymermodifizierten Bindemitteln gemäß TL Bitumen
nach ZTV Asphalt-StB 07/13, in der jeweils neuesten
gültigen Fassung und TP Asphalt-StB
Leistungsumfang:
-äußere Beschaffenheit
-Bindemittelgehalt (Rückgewinnungsverfahren)
-Erweichungspunkt R. u. K. des zurückgewonnenen
 Bindemittels
-Körnungslinie und Art der Gesteinskörnung
-Rohdichte des Asphaltgutes
-Raumdichte und Hohlraumgehalt an Marshall-Probekörper
-Elastische Rückstellung

Erstellung eines Prüfzeugnisses (3-fach und Original
unterschrieben) und Verschickung an die
Die Autobahn GmbH des Bundes
Niederlassung Hamm
Otto-Krafft-Platz 8
59065 Hamm.
Menge: 20,000 St

#### Unterabschnitt 00.03 Vermessung

**00.03.0001 Vermess. - allgemeine Bauausf.**
In dieser OZ sind alle Vermessungsleistungen zur
Bauausführung enthalten, einschließlich aller vom AN zu
liefernden Unterlagen für die Bauausführung.
Soweit nicht für Vermessungsarbeiten zur Bauausführung
gesonderte Positionen im Leistungsverzeichnis enthalten
sind, gilt die Pauschale für alle Leistungen.
Die Festpunkte befinden sich in jeweiligen
Standstreifenbereich und sind zu sichern, da sie im
Zuge des Baufortschrittes entfallen.
Menge: 1,000 Psch

*Hinweis*
1. WE: 04.09.2026, 20:00 Uhr bis 07.09.2026, 5:00 Uhr
2. WE: 18.09.2026, 20:00 Uhr bis 21.09.2026, 5:00 Uhr
3. WE: 25.09.2026, 20:00 Uhr bis 28.09.2026, 5:00 Uhr
Wochenende (WE)  Nr. 3 ist nur als Reservewochenende
geplant.

### Abschnitt 01 Verkehrssicherung -Vollsperrungen

*Hinweis*
04.09. bis 07.09.2026
Sperrung A 44 Richtung Dortmund (!) -
Wechsel  1. und 2. WE ist nicht möglich, da am 2. WE
die B1 im weiteren Verlauf in FR DO gesperrt wird.
Dies ist zwingend zu beachten.

#### Unterabschnitt 01.00 AS Diemelstadt bis AS Marsberg

**01.00.0001 Verkehrsführungspläne erstellen**
Verkehrsführungspläne erstellen.
Erstellen von einreichungsfähigen
Verkehrsführungsplänen für die verkehrsbehördliche
Anordnung i1-fach in digitaler Form als PDF.
Grundlage bilden die RSA und ZTV-SA 97 für alle
Verkehrssicherungen von kürzerer bzw. längerer Dauer.
Die Verkehrsführungspläne kürzer Dauer sind mind. 3
Werktage vor Baubeginn dem AG (jeweilige AM ) zur
Genehmigung vorzulegen.
Die Verkehrsführungspläne für Sanierungsbereiche mit
Sperrungen von Rastplätzen bzw. Anschlussstellen sind
1-fach in digitaler Form als PDF (Druckgröße nicht
größer als DIN A3) mind. 14 Tage vor Baubeginn dem AG
vorzulegen.
In diesem Fall für Vollsperrungen sind 1-fach in
digitaler Form als PDF (Druckgröße nicht
größer als DIN A3) mind. 4 Wochen vor Baubeginn dem AG
in anordnungsfähiger Form vorzulegen.
Die Genehmigung erfolgt durch die Autobahn GmbH NL
Westfalen Außenstelle Hamm.
Menge: 1,000 Psch

*Hinweis*
Das Auskreuzen vorhandener Beschilderung erfolgt grundsätzlich berührungsfrei. Mehraufwand durch Überkopfbeschilderung ist grundsätzlich einzukalkulieren.

**01.00.0002 Verkehrssich. läng. Dauer aufbauen Arb.st.u. Uml.str*Verk.konzept AG Anordnung Unt. AG**
StL-Nr. 22110510532909199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Vorhandene Verkehrsschilder 'außer Kraft und wieder in
Kraft setzen.'
Für Verkehrsführungsphase 'Sperrung der A 44 in
Fahrtrichtung Dortmund ab Anschlussstelle (AS)64
Diemelstadt:

Abschnitt: AS 64 Diemelstadt bis zur AS 63 Marsberg.

Der ankommende Verkehr auf der A44 mit Ziel Dortmund
wird an der Anschlussstelle 64 Diemelstadt abgeleitet
und mittels der bestehenden Umleitungsstrecke U 24 über
die B 252 und B 7 zur Anschlussstelle 63 Marsberg
geführt.

Der ankommende Verkehr auf der B 252 mit Ziel Dortmund
wird an der Anschlussstelle 64 Diemelstadt mittels der
bestehenden Umleitungsstrecke U 24 über die B 252 und B
7 zur Anschlussstelle 63 Marsberg geführt.

Alle notwendigen Materialen für die Sperrung der A 44
in FR Dortmund und an der Anschlussstelle 64
Diemelstadt sind einzukalkulieren und werden nicht
gesondert vergütet.

Umleitungsbeschilderung und notwendige
Hinweisbeschilderung werden gesondert vergütet.

s. auch Hinweise unter 1.1.7 in der Baubeschreibung.'
Verkehrsrechtliche Anordnung nach Unterlagen des AG
einholen und zugehörige Unterlagen erstellen. Erforderliche Ortsbesichtigungen zur Erstellung der Planunterlagen für die verkehrsrechtliche Anordnung durchführen.
Anfallende Gebühren 'sind einzukalkulieren und werden
nicht gesondert vergütet.'
Menge: 1,000 Psch
Zuordnung: 105

**01.00.0003 Verkehrssich. läng. Dauer vorhalten wie Vorposition**
StL-Nr. 22110511019
Verkehrssicherung längerer Dauer vorhalten, warten, instand setzen und betreiben. Vorübergehende Verkehrssicherungsmaßnahmen durchführen. Die Kontrolle der Verkehrssicherung wird gesondert vergütet.
Verkehrssicherung wie in Vorposition beschrieben.
Für Verkehrsführungsphase 'Sperrung der A 44 in
Fahrtrichtung Dortmund ab dem Autobahnkreuz Wünnenberg:
Abschnitt: Autobahnkreuz Wünnenberg bis zur
Anschlussstelle Büren.'
Menge: 4,000 d
Zuordnung: 105

**01.00.0004 Verkehrssich. läng. Dauer abbauen Verk.konzept AG*in Kraft setzen**
StL-Nr. 2211051202290
Verkehrssicherung an Arbeitsstellen längerer Dauer abbauen. Vorübergehende Verkehrssicherungsmaßnahmen
durchführen. Vorübergehende Markierung entfernen,
transportable Lichtsignalanlage, bauliches Leitelement,
mobile Stauwarnanlage, LED-Anzeigetafel und transportable Schutzeinrichtung abbauen werden gesondert
vergütet.
Nach Verkehrskonzept des AG.
Vorhandene Verkehrsschilder nach Unterlagen des AG wieder in Kraft setzen.
Länge des Arbeitsbereiches 'nach Unterlagen des AG.'
Menge: 1,000 Psch
Zuordnung: 105

*Hinweis*
Sperrung R+T AM Biggenkopf
04.09.2026 ab 16:00 Uhr

**01.00.0005 Verk.sich. längerer Dauer durchf.*stat. Arbeitsst.**
Verkehrssicherung an Arbeitsstellen von längerer Dauer
betriebsfertig aufbauen, vorhalten, warten, instand
setzen, betreiben und abbauen. Vorübergehende Verkehrssicherungsmaßnahmen durchführen.
Nach RSA, Regelplan in Anlehnung an Regelplan RSA
Bild D- 3
Sperrung R+T Anlage Am Biggenkopf in FR Dortmund vom
04.09.2026 ab 16:00 Uhr bis zum 07.09.2026 um 05:00 Uhr
inkl. aller notwendigen Materialien für die Sperrung
inkl. Hinweisbeschilderung bzgl. der Dauer der
Sperrung.
In Verbindung mit der Vollsperrung ab 20:00 Uhr.
Vorhandene Verkehrsschilder außer Kraft und
wieder in Kraft setzen. Die Sperrung ist min. 14 Tage
vorher mit dem Pächter abzustimmen.
Räumung des Parkplatzes bis 19:30 Uhr.
Für stationäre Arbeitsstelle.
Im Vorlauf für die Arbeiten in der Vollsperrung.
Menge: 1,000 St

*Hinweis*
Hier wurden die Massen
für Hinweisschilder auf der Autobahn zusammengefaßt.
Schilder sind 14 Tage vor der Sperrung aufzustellen
Dies ist bei der Kalkulation zu berücksichtigen.

**01.00.0006 Verkehrsschild aufstellen*Retroreflkt. RA 2, Aufbau B Aufstv. Wahl AN**
Verkehrsschild aufstellen und beseitigen, für die Bauzeit vorhalten und warten. Aufstellvorrichtung nach
stat. Erfordernissen. Vorübergehende Sicherungsmaßnahmen durchführen. 70 v.H. des Preises werden nach Aufstellen, der Rest nach Beseitigen vergütet.
Verkehrsschild 'Rechteck H x B ca. 2,50 m x 1,75 m,
Ausführung und Beschriftung nach Angaben des AG.'
Retroreflektierend mit Folie der Bauart RA 2, Aufbau B.
Aufstellvorrichtung nach Wahl des AN aufstellen.
Menge: 20,000 St

**01.00.0007 Verkehrsschild vorhalten wie Vorposition**
StL-Nr. 22110520501
Verkehrsschild vorhalten, warten und instand setzen.
Vorübergehende Verkehrssicherungsmaßnahmen durchführen.
Die Kontrolle wird gesondert vergütet.
Verkehrsschild wie in Vorposition beschrieben.
Menge: 360,000 Std
Zuordnung: 105

*Hinweis*
Hier wurden die Massen für Hinweisschilder auf Bundes-
bzw. Landesstraßen für zusammengefaßt.
Schilder sind 3 Tage vor der Sperrung aufzustellen
Dies ist bei der Kalkulation zu berücksichtigen.

**01.00.0008 Verkehrsschild aufstellen*Retroreflkt. RA 2, Aufbau B Aufstv. Wahl AN**
Verkehrsschild aufstellen und beseitigen, für die Bauzeit vorhalten und warten. Aufstellvorrichtung nach
stat. Erfordernissen. Vorübergehende Sicherungsmaßnahmen durchführen. 70 v.H. des Preises werden nach Aufstellen, der Rest nach Beseitigen vergütet.
Verkehrsschild 'Rechteck H x B ca. 1,75 m x 1,25 m,
Ausführung und Beschriftung nach Angaben des AG.'
Retroreflektierend mit Folie der Bauart RA 2, Aufbau B.
Aufstellvorrichtung nach Wahl des AN aufstellen.
Menge: 40,000 St

**01.00.0009 Verkehrsschild vorhalten wie Vorposition**
StL-Nr. 22110520501
Verkehrsschild vorhalten, warten und instand setzen.
Vorübergehende Verkehrssicherungsmaßnahmen durchführen.
Die Kontrolle wird gesondert vergütet.
Verkehrsschild wie in Vorposition beschrieben.
Menge: 280,000 Std
Zuordnung: 105

*Hinweis*
Hier wurden die Massen für die Verkehrsführungen
für Umleitungsbeschilderung zusammengefaßt.
Dies ist bei der Kalkulation zu berücksichtigen.

**01.00.0010 Verkehrsschild aufstellen*Retroreflkt. RA 2, Aufbau B Aufstv. Wahl AN**
Verkehrsschild aufstellen und beseitigen, für die Bauzeit vorhalten und warten. Aufstellvorrichtung nach
stat. Erfordernissen. Vorübergehende Sicherungsmaßnahmen durchführen. 70 v.H. des Preises werden nach Aufstellen, der Rest nach Beseitigen vergütet.
Verkehrsschild 'Zeichen 460 Ktl. 900 x 600 mm
Beschriftung nach Angaben des AG.'
Retroreflektierend mit Folie der Bauart RA 2, Aufbau B.
Aufstellvorrichtung nach Wahl des AN aufstellen.
Menge: 10,000 St

**01.00.0011 Verkehrsschild vorhalten wie Vorposition**
StL-Nr. 22110520501
Verkehrsschild vorhalten, warten und instand setzen.
Vorübergehende Verkehrssicherungsmaßnahmen durchführen.
Die Kontrolle wird gesondert vergütet.
Verkehrsschild wie in Vorposition beschrieben.
Menge: 40,000 Std
Zuordnung: 105

**01.00.0012 Absp.g.,Warneinr. aufb. u. abb.*Typ RA2 Versorg. Wahl AN**
StL-Nr. 221105405992001
Absperrgerät oder Warneinrichtung betriebsfertig aufbauen und abbauen. Vorhalten, Kontrolle, Wartung, In-
standsetzung und Betreiben werden gesondert vergütet.
Vorübergehende Verkehrssicherungsmaßnahmen durchführen.
70 v. H. des Preises werden nach betriebsfertigem Aufbau, der Rest nach Abbau vergütet.
Absperrgerät oder Warneinrichtung 'zusätzlicher
Vorwarnanzeiger mitaktivem lichtechnischem
Informationsteil auf dem Standstreifen der A 44
Fahrrichtung Dortmund  und der A 33 in FR Bielefeld und
FR Wünnenberg vor dem AK Wünnenberg-Haaren in
Abstimmung mit dem AG aufstellen.
Alle notwendigen Materialen für die Vorwarnung
einkalkulieren. '
Mit retroreflektierender Folie Klasse RA2.
Energieversorgung nach Wahl des AN.
Menge: 10,000 St
Zuordnung: 105

**01.00.0013 Absp.g.,Warneinr. vorhalten wie Vorposition**
StL-Nr. 22110541001
Absperrgerät oder Warneinrichtung vorhalten, warten,
instand setzen und betreiben. Vorübergehende Verkehrssicherungsmaßnahmen durchführen. Die Kontrolle wird gesondert vergütet.
Absperrgerät oder Warneinrichtung wie in Vorposition
beschrieben.
Menge: 40,000 Std
Zuordnung: 105

**01.00.0014 LED-Anzeigetafel aufbauen, abbauen vollbest. Kl. B*Tafel 1600x1280mm Typ WL 7, synchr.*im Mittelstr. Höhe 1,50 m*m. Aufstellvorr. Geländeverhältn.**
StL-Nr. 22110525321231101
LED-Anzeigetafel aufbauen, in Betrieb nehmen und abbauen. Anzeigetafel programmieren. Vorhalten, Wartung, In-
standsetzung und Betreiben werden gesondert vergütet.
Vorübergehende Verkehrssicherungsmaßnahmen durchführen.
Aufstellfläche entsprechend dem ursprünglichen Zustand
wiederherstellen.
Technische Anforderungen an LED-Anzeigetafel nach Un-
terlagen des AG. Energieversorgung nach Unterlagen des
AG. 70 v. H. des Preises werden nach Aufbau, der Rest
nach Abbau vergütet.
Anzeigetafel vollbestückt, frei programmierbar, vor Ort
veränderbar (mind. Klasse B nach M TI).
Größe der Anzeigetafel ca. 1600 x 1280 mm.
Mit zwei Vorwarnblinkleuchten, Typ WL 7, synchron blinkend.
Standort im Mittelstreifen.
Aufstellhöhe über der Verkehrsfläche = 1,50 m. Aufstellhöhe gemessen von Unterkante der Anzeigetafel.
Mit Aufstellvorrichtung nach statischen und konstruktiven Erfordernissen.
Baugrund- und Geländeverhältnisse nach Unterlagen des
AG. Erforderliche Erdarbeiten ausführen. Anfallenden
Aushub seitlich lagern. Fehlendes Material liefern.
Menge: 4,000 St
Zuordnung: 105

**01.00.0015 LED-Anzeigetafel vorhalten wie Vorposition**
StL-Nr. 22110525501
LED-Anzeigetafel vorhalten, warten, instand setzen und
betreiben. Vorübergehende Verkehrssicherungsmaßnahmen
durchführen. Die Kontrolle wird gesondert vergütet.
LED-Anzeigetafel wie in Vorposition beschrieben.
Menge: 16,000 Std
Zuordnung: 105

**01.00.0016 Kontrolle d. Verkehrss. an Arb.st. zwei bzw. einmal*elektron. Gerät**
StL-Nr. 22110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 4,000 d
Zuordnung: 105

**01.00.0017 Kontrolle d. Verkehrss. a. Uml.str.*schriftl.Dokument**
StL-Nr. 22110591091
Kontrolle der temporären Verkehrsschilder, vorübergehenden Markierungen, transportablen Lichtsignalanlagen,
baulichen Leitelemente und transportablen Schutzeinrichtungen auf Umleitungsstrecke gemäß ZTV-SA durchführen. Die Kontrolle ist unmittelbar nach deren Durchführung zu erfassen und zu dokumentieren. Arbeits- und
Hilfsmittel sind vom AN zu stellen und dem AG jederzeit
zugänglich zu machen.
Kontrolle 'täglich'
Schriftliche Dokumentation der Kontrolle nach Unterlagen des AG.
Menge: 4,000 d
Zuordnung: 105

**01.00.0018 Zulage zusätzliche Auskreuzen**
Zulage für das zusätzliche Auskreuzen vorhandener
Beschilderung auf Weisung durch den AG.
Das Auskreuzen vorhandener Beschilderung erfolgt grundsätzlich berührungsfrei. Mehraufwand durch
Überkopfbeschilderung ist grundsätzlich
einzukalkulieren.
Menge: 20,000 St

*Hinweis*
18.09. bis 21.09.2026
Sperrung A 44 Richtung Kassel (!) -
Wechsel 1. und 2. WE ist nicht möglich, da am 2. WE
die B1 im weiteren Verlauf in FR DO gesperrt wird.
Dies ist zwingend zu beachten.

#### Unterabschnitt 01.01 AS Marsberg bis AS Diemelstadt

**01.01.0001 Verkehrsführungspläne erstellen**
Verkehrsführungspläne erstellen.
Erstellen von einreichungsfähigen
Verkehrsführungsplänen für die verkehrsbehördliche
Anordnung i1-fach in digitaler Form als PDF.
Grundlage bilden die RSA und ZTV-SA 97 für alle
Verkehrssicherungen von kürzerer bzw. längerer Dauer.
Die Verkehrsführungspläne kürzer Dauer sind mind. 3
Werktage vor Baubeginn dem AG (jeweilige AM ) zur
Genehmigung vorzulegen.
Die Verkehrsführungspläne für Sanierungsbereiche mit
Sperrungen von Rastplätzen bzw. Anschlussstellen sind
1-fach in digitaler Form als PDF (Druckgröße nicht
größer als DIN A3) mind. 14 Tage vor Baubeginn dem AG
vorzulegen.
In diesem Fall für Vollsperrungen sind 1-fach in
digitaler Form als PDF (Druckgröße nicht
größer als DIN A3) mind. 4 Wochen vor Baubeginn dem AG
in anordnungsfähiger Form vorzulegen.
Die Genehmigung erfolgt durch die Autobahn GmbH NL
Westfalen Außenstelle Hamm.
Menge: 1,000 Psch

*Hinweis*
Das Auskreuzen vorhandener Beschilderung erfolgt grundsätzlich berührungsfrei. Mehraufwand durch Überkopfbeschilderung ist grundsätzlich einzukalkulieren.

**01.01.0002 Verkehrssich. läng. Dauer aufbauen Arb.st.u. Uml.str*Verk.konzept AG Anordnung Unt. AG**
StL-Nr. 22110510532909199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Vorhandene Verkehrsschilder 'außer Kraft und wieder in
Kraft setzen. '
Für Verkehrsführungsphase 'Sperrung der A 44 in
Fahrtrichtung Kassel ab Anschlussstelle (AS)63 Marberg:

Abschnitt: AS 63 Marsberg bis zur AS 64 Diemelstadt

Der ankommende Verkehr auf der A44 mit Ziel Kassel wird
an der Anschlussstelle 63 Marsberg abgeleitet und
mittels der bestehenden Umleitungsstrecke U 69 über die
B7 und B 252 zur Anschlussstelle 64 Diemelstadt
geführt.

Der ankommende Verkehr auf der B 7 mit Ziel Kassel wird
an der Anschlussstelle 63 Marsberg mittels der
bestehenden Umleitungsstrecke U 69 über die B7 und B
252 zur Anschlussstelle 64 Diemelstadt geführt.

Alle notwendigen Materialen für die Sperrung der A 44
in FR Kassel und an der Aschlussstelle 63 Marberg sind
einzukalkulieren und werden nicht gesondert vergütet.

Umleitungsbeschilderung und notwendige
Hinweisbeschilderung werden gesondert vergütet.
s. auch Hinweise unter 1.1.7 in der Baubeschreibung.'
Verkehrsrechtliche Anordnung nach Unterlagen des AG
einholen und zugehörige Unterlagen erstellen. Erforderliche Ortsbesichtigungen zur Erstellung der Planunterlagen für die verkehrsrechtliche Anordnung durchführen.
Anfallende Gebühren 'sind einzukalkulieren und werden
nicht gesondert vergütet.'
Menge: 1,000 Psch
Zuordnung: 105

**01.01.0003 Verkehrssich. läng. Dauer vorhalten wie Vorposition**
StL-Nr. 22110511019
Verkehrssicherung längerer Dauer vorhalten, warten, instand setzen und betreiben. Vorübergehende Verkehrssicherungsmaßnahmen durchführen. Die Kontrolle der Verkehrssicherung wird gesondert vergütet.
Verkehrssicherung wie in Vorposition beschrieben.
Für Verkehrsführungsphase 'Sperrung der A 44 in
Fahrtrichtung Dortmund ab dem Autobahnkreuz Wünnenberg:
Abschnitt: Autobahnkreuz Wünnenberg bis zur
Anschlussstelle Büren.'
Menge: 4,000 d
Zuordnung: 105

**01.01.0004 Verkehrssich. läng. Dauer abbauen Verk.konzept AG*in Kraft setzen**
StL-Nr. 2211051202290
Verkehrssicherung an Arbeitsstellen längerer Dauer abbauen. Vorübergehende Verkehrssicherungsmaßnahmen
durchführen. Vorübergehende Markierung entfernen,
transportable Lichtsignalanlage, bauliches Leitelement,
mobile Stauwarnanlage, LED-Anzeigetafel und transportable Schutzeinrichtung abbauen werden gesondert
vergütet.
Nach Verkehrskonzept des AG.
Vorhandene Verkehrsschilder nach Unterlagen des AG wieder in Kraft setzen.
Länge des Arbeitsbereiches 'nach Unterlagen des AG.'
Menge: 1,000 Psch
Zuordnung: 105

*Hinweis*
Hier wurden die Massen
für Hinweisschilder auf der Autobahn zusammengefaßt.
Schilder sind 14 Tage vor der Sperrung aufzustellen
Dies ist bei der Kalkulation zu berücksichtigen.

**01.01.0005 Verkehrsschild aufstellen*Retroreflkt. RA 2, Aufbau B Aufstv. Wahl AN**
Verkehrsschild aufstellen und beseitigen, für die Bauzeit vorhalten und warten. Aufstellvorrichtung nach
stat. Erfordernissen. Vorübergehende Sicherungsmaßnahmen durchführen. 70 v.H. des Preises werden nach Aufstellen, der Rest nach Beseitigen vergütet.
Verkehrsschild 'Rechteck H x B ca. 2,50 m x 1,75 m,
Ausführung und Beschriftung nach Angaben des AG.'
Retroreflektierend mit Folie der Bauart RA 2, Aufbau B.
Aufstellvorrichtung nach Wahl des AN aufstellen.
Menge: 20,000 St

**01.01.0006 Verkehrsschild vorhalten wie Vorposition**
StL-Nr. 22110520501
Verkehrsschild vorhalten, warten und instand setzen.
Vorübergehende Verkehrssicherungsmaßnahmen durchführen.
Die Kontrolle wird gesondert vergütet.
Verkehrsschild wie in Vorposition beschrieben.
Menge: 360,000 Std
Zuordnung: 105

*Hinweis*
Hier wurden die Massen für Hinweisschilder auf Bundes-
bzw. Landesstraßen für zusammengefaßt.
Schilder sind 3 Tage vor der Sperrung aufzustellen
Dies ist bei der Kalkulation zu berücksichtigen.

**01.01.0007 Verkehrsschild aufstellen*Retroreflkt. RA 2, Aufbau B Aufstv. Wahl AN**
Verkehrsschild aufstellen und beseitigen, für die Bauzeit vorhalten und warten. Aufstellvorrichtung nach
stat. Erfordernissen. Vorübergehende Sicherungsmaßnahmen durchführen. 70 v.H. des Preises werden nach Aufstellen, der Rest nach Beseitigen vergütet.
Verkehrsschild 'Rechteck H x B ca. 1,75 m x 1,25 m,
Ausführung und Beschriftung nach Angaben des AG.'
Retroreflektierend mit Folie der Bauart RA 2, Aufbau B.
Aufstellvorrichtung nach Wahl des AN aufstellen.
Menge: 40,000 St

**01.01.0008 Verkehrsschild vorhalten wie Vorposition**
StL-Nr. 22110520501
Verkehrsschild vorhalten, warten und instand setzen.
Vorübergehende Verkehrssicherungsmaßnahmen durchführen.
Die Kontrolle wird gesondert vergütet.
Verkehrsschild wie in Vorposition beschrieben.
Menge: 280,000 Std
Zuordnung: 105

*Hinweis*
Hier wurden die Massen für die Verkehrsführungen
für Umleitungsbeschilderung zusammengefaßt.
Dies ist bei der Kalkulation zu berücksichtigen.

**01.01.0009 Verkehrsschild aufstellen*Retroreflkt. RA 2, Aufbau B Aufstv. Wahl AN**
Verkehrsschild aufstellen und beseitigen, für die Bauzeit vorhalten und warten. Aufstellvorrichtung nach
stat. Erfordernissen. Vorübergehende Sicherungsmaßnahmen durchführen. 70 v.H. des Preises werden nach Aufstellen, der Rest nach Beseitigen vergütet.
Verkehrsschild 'Zeichen 460 Ktl. 900 x 600 mm
Beschriftung nach Angaben des AG.'
Retroreflektierend mit Folie der Bauart RA 2, Aufbau B.
Aufstellvorrichtung nach Wahl des AN aufstellen.
Menge: 10,000 St

**01.01.0010 Verkehrsschild vorhalten wie Vorposition**
StL-Nr. 22110520501
Verkehrsschild vorhalten, warten und instand setzen.
Vorübergehende Verkehrssicherungsmaßnahmen durchführen.
Die Kontrolle wird gesondert vergütet.
Verkehrsschild wie in Vorposition beschrieben.
Menge: 40,000 Std
Zuordnung: 105

**01.01.0011 Absp.g.,Warneinr. aufb. u. abb.*Typ RA2 Versorg. Wahl AN**
StL-Nr. 221105405992001
Absperrgerät oder Warneinrichtung betriebsfertig aufbauen und abbauen. Vorhalten, Kontrolle, Wartung, In-
standsetzung und Betreiben werden gesondert vergütet.
Vorübergehende Verkehrssicherungsmaßnahmen durchführen.
70 v. H. des Preises werden nach betriebsfertigem Aufbau, der Rest nach Abbau vergütet.
Absperrgerät oder Warneinrichtung 'zusätzlicher
Vorwarnanzeiger mitaktivem lichtechnischem
Informationsteil auf dem Standstreifen der A 44
Fahrrichtung Dortmund  und der A 33 in FR Bielefeld und
FR Wünnenberg vor dem AK Wünnenberg-Haaren in
Abstimmung mit dem AG aufstellen.
Alle notwendigen Materialen für die Vorwarnung
einkalkulieren. '
Mit retroreflektierender Folie Klasse RA2.
Energieversorgung nach Wahl des AN.
Menge: 10,000 St
Zuordnung: 105

**01.01.0012 Absp.g.,Warneinr. vorhalten wie Vorposition**
StL-Nr. 22110541001
Absperrgerät oder Warneinrichtung vorhalten, warten,
instand setzen und betreiben. Vorübergehende Verkehrssicherungsmaßnahmen durchführen. Die Kontrolle wird gesondert vergütet.
Absperrgerät oder Warneinrichtung wie in Vorposition
beschrieben.
Menge: 40,000 Std
Zuordnung: 105

**01.01.0013 LED-Anzeigetafel aufbauen, abbauen vollbest. Kl. B*Tafel 1600x1280mm Typ WL 7, synchr.*im Mittelstr. Höhe 1,50 m*m. Aufstellvorr. Geländeverhältn.**
StL-Nr. 22110525321231101
LED-Anzeigetafel aufbauen, in Betrieb nehmen und abbauen. Anzeigetafel programmieren. Vorhalten, Wartung, In-
standsetzung und Betreiben werden gesondert vergütet.
Vorübergehende Verkehrssicherungsmaßnahmen durchführen.
Aufstellfläche entsprechend dem ursprünglichen Zustand
wiederherstellen.
Technische Anforderungen an LED-Anzeigetafel nach Un-
terlagen des AG. Energieversorgung nach Unterlagen des
AG. 70 v. H. des Preises werden nach Aufbau, der Rest
nach Abbau vergütet.
Anzeigetafel vollbestückt, frei programmierbar, vor Ort
veränderbar (mind. Klasse B nach M TI).
Größe der Anzeigetafel ca. 1600 x 1280 mm.
Mit zwei Vorwarnblinkleuchten, Typ WL 7, synchron blinkend.
Standort im Mittelstreifen.
Aufstellhöhe über der Verkehrsfläche = 1,50 m. Aufstellhöhe gemessen von Unterkante der Anzeigetafel.
Mit Aufstellvorrichtung nach statischen und konstruktiven Erfordernissen.
Baugrund- und Geländeverhältnisse nach Unterlagen des
AG. Erforderliche Erdarbeiten ausführen. Anfallenden
Aushub seitlich lagern. Fehlendes Material liefern.
Menge: 4,000 St
Zuordnung: 105

**01.01.0014 LED-Anzeigetafel vorhalten wie Vorposition**
StL-Nr. 22110525501
LED-Anzeigetafel vorhalten, warten, instand setzen und
betreiben. Vorübergehende Verkehrssicherungsmaßnahmen
durchführen. Die Kontrolle wird gesondert vergütet.
LED-Anzeigetafel wie in Vorposition beschrieben.
Menge: 16,000 Std
Zuordnung: 105

**01.01.0015 Kontrolle d. Verkehrss. an Arb.st. zwei bzw. einmal*elektron. Gerät**
StL-Nr. 22110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 4,000 d
Zuordnung: 105

**01.01.0016 Kontrolle d. Verkehrss. a. Uml.str.*schriftl.Dokument**
StL-Nr. 22110591091
Kontrolle der temporären Verkehrsschilder, vorübergehenden Markierungen, transportablen Lichtsignalanlagen,
baulichen Leitelemente und transportablen Schutzeinrichtungen auf Umleitungsstrecke gemäß ZTV-SA durchführen. Die Kontrolle ist unmittelbar nach deren Durchführung zu erfassen und zu dokumentieren. Arbeits- und
Hilfsmittel sind vom AN zu stellen und dem AG jederzeit
zugänglich zu machen.
Kontrolle 'täglich'
Schriftliche Dokumentation der Kontrolle nach Unterlagen des AG.
Menge: 4,000 d
Zuordnung: 105

**01.01.0017 Zulage zusätzliches Auskreuzen**
Zulage für das zusätzliche Auskreuzen vorhandener
Beschilderung auf Weisung durch den AG.
Das Auskreuzen vorhandener Beschilderung erfolgt grundsätzlich berührungsfrei. Mehraufwand durch
Überkopfbeschilderung ist grundsätzlich
einzukalkulieren.
Menge: 20,000 St

*Hinweis*
1. WE: 04.09.2026, 20:00 Uhr bis 07.09.2026, 5:00 Uhr
2. WE: 18.09.2026, 20:00 Uhr bis 21.09.2026, 5:00 Uhr
3. WE: 25.09.2026, 20:00 Uhr bis 28.09.2026, 5:00 Uhr
Wochenende (WE)  Nr. 3 ist nur als Reservewochenende
geplant.

### Abschnitt 02 Straßenbau

#### Unterabschnitt 02.00 Straßenbau

**02.00.0001 Bankette freilegen**
Bankette ca. 25 cm breit und ca. 30 cm tief zur
Böschungsseite bzw. zur Außenfläche mittels Bagger
freilegen.
Aushubmaterial seitlich lagern.
Erschwernisse durch vorhandene Schutzplanken sind
einzukalkulieren.
Menge: 3200,000 m

**02.00.0002 Freigelegte Bankette anarbeiten**
Freigelegte Bankette nach Beendigung der
Asphaltarbeiten wieder an den Fahrbahnrand anarbeiten
und verdichten.
Material lagert in der Baustelle.
Erschwernisse durch vorhandene Schutzplanken sind
einzukalkulieren.
Menge: 3200,000 m

*Hinweis*
Hinweis
Das Trennen der Asphaltbefestigung durch Schneiden ist
vor dem Fräsen zwingend erforderlich im Bereich der
Mittelstreifenüberfahrten und Kopfseiten!

**02.00.0003 Asphaltbefestigung trennen Einzelfl.*schneiden Dicke ü. 3-6 cm**
StL-Nr. 2231130383102
Asphaltbefestigung geradlinig trennen.
in Einzelflächen längs und quer zur Fahrbahnachse,
Trennen durch Schneiden.
Dicke der Asphaltbefestigung über 3 bis 6 cm.
Menge: 1850,000 m

*Hinweis*
Hinweis
Das Trennen der Asphaltbefestigung durch Schneiden ist
vor dem Fräsen zwingend erforderlich vor den Rinnen auf
den Bauwerken!

**02.00.0004 Asphaltbefestigung trennen Einzelfl.*schneiden**
StL-Nr. 2231130383109
Asphaltbefestigung geradlinig trennen.
in Einzelflächen längs und quer zur Fahrbahnachse,
Trennen durch Schneiden.
Dicke der Asphaltbefestigung '3 bis 4 cm.'
Menge: 1350,000 m
Zuordnung: 113

**02.00.0005 Asphalt fräsen ADS*Fräsasph. verw. Unebenheit 6 mm**
StL-Nr. 22311300519909912
Asphalt fräsen und Fräsgut aufnehmen. Anschlusskante
geradlinig auf Frästiefe herstellen. Der Schnittlinienabstand darf maximal 15 mm betragen.
Asphaltdeckschicht.
Asphaltschicht 'MA, SMA, AC, teilw. DSK, mit
Markierung.'
Frästiefe '3 bis 4 cm.'
Fläche 'auf Bauwerken.'
Breite 'verschieden, siehe hierzu auch die
Schadenslisten im Anhang.'
Fräsasphalt nach Wahl des AN verwerten.
Unebenheiten der gefrästen Fläche höchstens 6 mm innerhalb einer 4,00 m langen Messstrecke in Längs- und
Querrichtung.
Menge: 5100,000 m2
Zuordnung: 113

**02.00.0006 Asphalt fräsen ADS*Fräsasph. verw. Unebenheit 6 mm**
StL-Nr. 22311300519909912
Asphalt fräsen und Fräsgut aufnehmen. Anschlusskante
geradlinig auf Frästiefe herstellen. Der Schnittlinienabstand darf maximal 15 mm betragen.
Asphaltdeckschicht.
Asphaltschicht 'MA, SMA, AC, teilw. DSK, mit
Markierung.'
Frästiefe '3 bis 4 cm.'
Fläche 'auf Bauwerken ; b= 1,00 m vor bzw. hinter
Quereinbauten (Querrinnen,Fahrbahnübergänge, usw.).'
Breite 'verschieden, siehe hierzu auch die
Schadensliste im Anhang.'
Fräsasphalt nach Wahl des AN verwerten.
Unebenheiten der gefrästen Fläche höchstens 6 mm innerhalb einer 4,00 m langen Messstrecke in Längs- und
Querrichtung.
Menge: 100,000 m2

**02.00.0007 Asphalt fräsen Fräsasph. verw.*Unebenheit 6 mm**
StL-Nr. 22311300590909912
Asphalt fräsen und Fräsgut aufnehmen. Anschlusskante
geradlinig auf Frästiefe herstellen. Der Schnittlinienabstand darf maximal 15 mm betragen.
Asphalt 'deckschicht, -binderschicht und -tragschicht
aus MA, SMA, AC, teilw. DSK, mit Markierung. '
Frästiefe '12 bis 14 cm.'
Fläche 'Fahrbahn und Nebenflächen.'
Breite 'verschieden, siehe hierzu auch die
Schadensliste im Anhang.'
Fräsasphalt nach Wahl des AN verwerten.
Unebenheiten der gefrästen Fläche höchstens 6 mm innerhalb einer 4,00 m langen Messstrecke in Längs- und
Querrichtung.
Menge: 31400,000 m2

**02.00.0008 Asphalt fräsen Fräsasph. verw.*Unebenheit 6 mm**
StL-Nr. 22311300590909912
Asphalt fräsen und Fräsgut aufnehmen. Anschlusskante
geradlinig auf Frästiefe herstellen. Der Schnittlinienabstand darf maximal 15 mm betragen.
Asphalt 'deckschicht, -binderschicht und -tragschicht
aus MA, SMA, AC, teilw. DSK, mit Markierung.'
Frästiefe '12 bis 14 cm.'
Fläche 'Fahrbahn und Nebenflächen, b=1,00m, vor bzw.
hinter Quereinbauten (Querrinnen, Fahrbahnübergänge,
usw.'
Breite 'verschieden, siehe hierzu auch die
Schadensliste im Anhang '
Fräsasphalt nach Wahl des AN verwerten.
Unebenheiten der gefrästen Fläche höchstens 6 mm innerhalb einer 4,00 m langen Messstrecke in Längs- und
Querrichtung.
Menge: 100,000 m2

**02.00.0009 Unterlage reinigen gefr. Asphaltsch.*lose Teile aufn. Einzelflächen*Hochdr.-Sauganl.**
StL-Nr. 2231130583122
Unterlage reinigen. Anfallendes Kehrgut nach Wahl des
AN verwerten.
Unterlage = gefräste Asphaltschicht.
Lose Bestandteile von Schadstellen aufnehmen.
Nicht zusammenhängende Teilflächen.
Selbstaufnehmende Kehrmaschine. Letzter Arbeitsgang mit
Wasserhochdruckreinigungsgeräten mit rotierenden Düsen
und Absaugeinrichtung.
Menge: 36700,000 m2

**02.00.0010 Bitumenemulsion aufsprühen Bk100-Bk3,2*Asphalt gefräst C40B5-S**
StL-Nr. 223113063120299
Bitumenemulsion zur Herstellung des Schichtenverbundes
aufsprühen.
Auf Verkehrsflächen der Belastungsklassen Bk100 bis
Bk3,2.
Unterlage = Asphaltbefestigung, gefräst.
Bindemittel = C40B5-S.
Bindemittelmenge '250 bis 350 g/m2 '
Vor Einbau 'Deck- bzw. Binderschicht '
Menge: 36800,000 m2

**02.00.0011 Asphaltbindersch.AC 22 B S SG herst Bk100*Kategorie C 95/1**
StL-Nr. 22311323919929099
Asphaltbinderschicht aus Asphaltbinder AC 22 B S SG
nach Unterlagen des AG herstellen. Anlieferung des
Asphaltmischguts in thermoisolierten
Transportbehältern.
In Verkehrsflächen der Belastungsklasse Bk100.
Einbau 'dicke = 9,5 cm.'
Bindemittel 'Resultierendes Bindemittel = 10/40-65 A //
PmB 10/25 VL.'
Grobe Gesteinskörnung = Kategorie C 95/1.
Fremdfüller 'Mischfüller.'
Einbau 'mit Beschicker, gestaffelt oder in voller
Breite bis maximal 15 m.'
Menge: 31500,000 m2
Zuordnung: 113

**02.00.0012 Unterlage reinigen Asphaltbefestig.*lose Teile aufn. Einzelflächen*Hochdr.-Sauganl.**
StL-Nr. 2231130581122
Unterlage reinigen. Anfallendes Kehrgut nach Wahl des
AN verwerten.
Unterlage = Asphaltbefestigung.
Lose Bestandteile von Schadstellen aufnehmen.
Nicht zusammenhängende Teilflächen.
Selbstaufnehmende Kehrmaschine. Letzter Arbeitsgang mit
Wasserhochdruckreinigungsgeräten mit rotierenden Düsen
und Absaugeinrichtung.
Menge: 31500,000 m2
Zuordnung: 113

**02.00.0013 Bitumenemulsion aufsprühen Bk100-Bk3,2*Asphalt frisch C40B5-S vor A.deckschicht**
StL-Nr. 223113063110293
Bitumenemulsion zur Herstellung des Schichtenverbundes
aufsprühen.
Auf Verkehrsflächen der Belastungsklassen Bk100 bis
Bk3,2.
Unterlage = Asphaltbefestigung, frisch.
Bindemittel = C40B5-S.
Bindemittelmenge '150 bis 250 g/m2 '
Vor Einbau Asphaltdeckschicht.
Menge: 31500,000 m2

**02.00.0014 Asphaltdecksch. aus SMA 8 S herst. Bk100*Dicke 3,5 cm*Kategorie C 100/0 Kalk.füller CC 70**
StL-Nr. 22311341812910109
Asphaltdeckschicht aus Splittmastixasphalt SMA 8 S herstellen. Anlieferung des Asphaltmischguts in
thermoisolierten Transportbehältern.
In Verkehrsflächen der Belastungsklasse Bk100.
Einbaudicke = 3,5 cm.
Bindemittel 'Resultierendes Bindemittel = 25/55-55 A //
PmB 25/45 VL.'
Grobe Gesteinskörnung = Kategorie C 100/0.
Fremdfüller = Kalksteinfüller Kategorie CC 70.
Einbau 'mit Beschicker, gestaffelt oder in voller
Breite bis maximal 15 m.'
Menge: 36700,000 m2
Zuordnung: 113

**02.00.0015 Abstumpfungsmaßnahme durchführen bit.LFK 1/3*Gestein wie Decke*maschinell**
StL-Nr. 2231139523191
Abstumpfungsmaßnahme zur Erhöhung der Anfangsgriffigkeit durch gleichmäßiges Aufbringen und Einwalzen von
Abstreukörnung durchführen. Nicht gebundene Abstreukörnung aufnehmen und nach Wahl des AN verwerten.
Abstreukörnung = leicht bituminierte Lieferkörnung 1/3.
Aus Gestein wie grobe Gesteinskörnung in Asphaltdeckschicht.
Abstreumenge '1,5 kg/m2 '
Maschinell abstreuen.
Menge: 36700,000 m2

**02.00.0016 Anschluss a. Fuge m. Fugenm. herst.*Deckschicht Tiefe 40 mm*Breite 10 mm Fugenmasse N2**
StL-Nr. 22311391291061001
Anschluss als Fuge mit Fugenmasse herstellen.
Fuge 'als Längs- und  Querfuge auf Bauwerken, als
Randfuge bei Übergangskonstruktionen, Einbauten,
Abläufen, Mittelstreifenüberfahrten, Kopfseiten, etc. '
In der Asphaltdeckschicht ausbilden.
Fugenspalttiefe = 40 mm.
Fugenspaltbreite = 10 mm.
Mit heiß verarbeitbarer Fugenmasse Typ N2, einschließlich zugehörigem und zuvor aufgetragenem Voranstrichmittel.
Menge: 3200,000 m

**02.00.0017 Verkehrsfläche kehren*VSM durchführen**
StL-Nr. 22311397791
Verkehrsfläche mit einer selbstaufnehmenden Kehrmaschine nach Verkehrsfreigabe unverzüglich nach Aufforderung
durch den AG kehren. Kehrgut aufnehmen und nach Wahl
des AN verwerten.
Verkehrsfläche 'Fahrbahndeckschicht '
Erforderliche Verkehrssicherungsmaßnahmen durchführen.
Menge: 36700,000 m2

**02.00.0018 Leitboy auf Leitschwelle aufnehmen Leitschwelle auf Fahrbahn geschr.. Aufgenommenes Material nach Wahl des AN verwerten.**
Leitboy auf Leitschwelle aufnehmen.
Leitschwelle auf Fahrbahn geschraubt.
Aufgenommenes Material nach Wahl
des AN verwerten.
Menge: 22,000 St

**02.00.0019 Asphaltbefestigung aufnehmen*Aufbr. Verw. AN**
StL-Nr. 22311302890909003
Asphaltbefestigung aufbrechen und aufnehmen.
Fläche 'Banketthärtung b=  ca. 0,5m in FR Dortmund und
Kassel, in Teilstücken, abschnittsweise.'
Dicke der Asphaltbefestigung '10 bis 12 cm '
Gesamtaufbruchtiefe 'bis 12 cm '
Aufbruchgut nach Wahl des AN verwerten.
Menge: 1600,000 m2

**02.00.0020 Unterlage profilieren*EV2 mind. 120 MPa Unebenheit 2 cm**
StL-Nr. 2231130439401
Unterlage aus Schicht ohne Bindemittel auf Sollhöhe
nach Unterlagen des AG profilieren und verdichten. Liefern von Baustoff bzw. Entfernen von überschüssigem
Baustoff wird gesondert vergütet.
Unterlage 'vorhandenes Bankettmaterial,b= ca.0,5m in
FR Dortmund und Kassel, in Teilstücken,
abschnittsweise.'
Verformungsmodul der profilierten Unterlage mindestens
120 MPa.
Unebenheit innerhalb einer 4,00 m langen Messstrecke
höchstens 2 cm in Längs- und Querrichtung.
Menge: 1600,000 m2
Zuordnung: 113

*Hinweis*
Hinweis
Naht zwischen Standstreifen und Banketthärtung!

**02.00.0021 Naht in Asphaltschicht herst. Naht ADS*Längs-/Quernaht PmB heiß*Dicke ü.2,5-4,5cm**
StL-Nr. 223113907130102
Naht in Asphaltschicht herstellen.
Naht in Asphaltdeckschicht.
Längs- und Quernaht.
Heiß aufzubringendes Polymermodifiziertes Bitumen auf
die Nahtflanke volldeckend auftragen oder anspritzen,
Menge 50 g/m je cm Schichtdicke.
Dicke der Schicht über 2,5 bis 4,5 cm.
Menge: 3200,000 m

**02.00.0022 Asphalttragd. aus AC 16 TD herst. Bitumen 70/100*C90/1, E CS 35 Abböschung 1 zu 1**
StL-Nr. 223113822991101
Asphalttragdeckschicht aus Asphalttragdeckschichtmischgut AC 16 TD herstellen. Anlieferung des Asphaltmischguts in thermoisolierten Transportbehältern.
In Verkehrsflächen 'Verbreiterung als Banketthärtung
b=ca. 0,5m in FR Dortmund und Kassel, in Teilstücken,
abschnittsweise.'
Einbau 'dicke = 10 bis 12 cm.'
Bindemittel = 70/100.
Grobe Gesteinskörnung = Kategorie C 90/1, Feine
Gesteinskörnung = Fließkoeffizient Kategorie E CS 35
Mindestanteil 35 M.-v.H.
Seitliche Abböschungen 1 zu 1 herstellen.
Menge: 1600,000 m2
Zuordnung: 113

*Hinweis*
1. WE: 04.09.2026, 20:00 Uhr bis 07.09.2026, 5:00 Uhr
2. WE: 18.09.2026, 20:00 Uhr bis 21.09.2026, 5:00 Uhr
3. WE: 25.09.2026, 20:00 Uhr bis 28.09.2026, 5:00 Uhr
Wochenende (WE)  Nr. 3 ist nur als Reservewochenende
geplant.

### Abschnitt 03 Markierung

#### Unterabschnitt 03.00 Endgültige Markierung N

**03.00.0001 Längsmarkierung Typ II herstellen durchg.Fb.begr.*Breite 0,15 m mit Vormarkierung*Kaltspritzplastik Aggl.unregelm.*P 7 grobstr. Decke**
StL-Nr. 22113150512144021
Längsmarkierung Typ II einschl. evtl.
Sperrflächenumrandung als endgültige Markierung herstellen. Abgerechnet wird der markierte Strich, bei
Doppelstrichen zwei Striche.
Durchgehend als Fahrbahnbegrenzung.
Strichbreite = 0,15 m.
Strich mit Vormarkierung.
Markierungssystem aus reaktivem Stoff, spritzbar (Kaltspritzplastik).
Als Agglomeratmarkierung, unregelmäßig angeordnet.
Verkehrsklasse = P 7.
Markierung auf grobstrukturierter Asphaltdeckschicht.
Menge: 3250,000 m
Zuordnung: 131

**03.00.0002 Längsmarkierung Typ II herstellen Leitlinie 1 zu 2*Breite 0,15 m mit Vormarkierung*Kaltplastikmasse Aggl.unregelm.*P 7 grobstr. Decke**
StL-Nr. 22113150532164021
Längsmarkierung Typ II einschl. evtl.
Sperrflächenumrandung als endgültige Markierung herstellen. Abgerechnet wird der markierte Strich, bei
Doppelstrichen zwei Striche.
Unterbrochen; Verhältnis Strich/Lücke 1 zu 2 als Leitlinie.
Strichbreite = 0,15 m.
Strich mit Vormarkierung.
Markierungssystem aus reaktivem Stoff, nicht spritzbar
(Kaltplastikmasse).
Als Agglomeratmarkierung, unregelmäßig angeordnet.
Verkehrsklasse = P 7.
Markierung auf grobstrukturierter Asphaltdeckschicht.
Menge: 1100,000 m

**03.00.0003 Längsmarkierung Typ II herstellen Blockmark. 1 zu 1*Breite 0,30 m mit Vormarkierung*Kaltspritzplastik Aggl.unregelm.*P 7 grobstr. Decke**
StL-Nr. 22113150544144021
Längsmarkierung Typ II einschl. evtl.
Sperrflächenumrandung als endgültige Markierung herstellen. Abgerechnet wird der markierte Strich, bei
Doppelstrichen zwei Striche.
Unterbrochen; Verhältnis Strich/Lücke 1 zu 1 als Fahrbahnbegrenzung (Blockmarkierung).
Strichbreite = 0,30 m.
Strich mit Vormarkierung.
Markierungssystem aus reaktivem Stoff, spritzbar (Kaltspritzplastik).
Als Agglomeratmarkierung, unregelmäßig angeordnet.
Verkehrsklasse = P 7.
Markierung auf grobstrukturierter Asphaltdeckschicht.
Menge: 650,000 m

**03.00.0004 Längsmarkierung Typ II herstellen durchg.Fb.begr.*Breite 0,30 m mit Vormarkierung*Kaltspritzplastik Aggl.unregelm.*P 7 grobstr. Decke**
StL-Nr. 22113150514144021
Längsmarkierung Typ II einschl. evtl.
Sperrflächenumrandung als endgültige Markierung herstellen. Abgerechnet wird der markierte Strich, bei
Doppelstrichen zwei Striche.
Durchgehend als Fahrbahnbegrenzung.
Strichbreite = 0,30 m.
Strich mit Vormarkierung.
Markierungssystem aus reaktivem Stoff, spritzbar (Kaltspritzplastik).
Als Agglomeratmarkierung, unregelmäßig angeordnet.
Verkehrsklasse = P 7.
Markierung auf grobstrukturierter Asphaltdeckschicht.
Menge: 3800,000 m

**03.00.0005 Sperrflächenmarkierung Typ II herst Breite 0,50 m*mit Vormarkierung Kaltplastikmasse*grobe Nachstreum. mind. P 6**
StL-Nr. 22113151531610199
Sperrfläche als Schrägstrichgatter Typ II als endgültige Markierung herstellen. Abgerechnet wird der markierte Strich.
Strichbreite = 0,50 m.
Strich mit Vormarkierung.
Markierungssystem aus reaktivem Stoff, nicht spritzbar
(Kaltplastikmasse).
Als System mit groben Nachstreumitteln.
Verkehrsklasse mindestens P 6.
Markierung auf 'Asphaltdeckschicht.
Markierung auf vorhandener Freigabemarkierung (Farbe).
Verkehrssicherung ist einzukalkulieren.'
Menge: 100,000 m
Zuordnung: 131

**03.00.0006 Markierungsfläche reinigen Saugkehrwagen**
StL-Nr. 22113111002
Fläche für Markierung reinigen. Kehrgut aufnehmen und
nach Wahl des AN verwerten. Abgerechnet wird die zu
markierende Fläche. Bei Pfeil, Buchstabe, Ziffer, Verkehrsschild, und Piktogramm ergibt sich die Fläche aus
dem kleinsten umschließenden Rechteck.
Reinigung mit Saugkehrwagen.
Menge: 2050,000 m2

**03.00.0007 Markierungsfläche trocknen**
StL-Nr. 221131105
Fläche für Markierung schonend trocknen. Abgerechnet
wird die zu markierende Fläche. Bei Pfeil, Buchstabe,
Ziffer, Verkehrsschild und Piktogramm ergibt sich die
Fläche aus dem kleinsten umschließenden Rechteck.
Menge: 2050,000 m2

USt %: 19,00
